# Mülheim - Neubau Heißener Bad
Angebotsaufforderung (GAEB DA XML 3.3, DA83)
Projekt: G20063
Währung: EUR
Vergabeart: Öffentliche Ausschreibung
Erstellt mit: GXML Toolbox V3.3 R20220330, ORCA AVA 27 27.00.00, 06.05.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## ZUSÄTZLICHE TECHNISCHE VERTRAGSBEDINGUNGEN
Schlosserarbeiten nach DIN 18360

1 Als Grundlagen zur Ausführung gelten:
- ATV 18299 und ATV 18360
- die Ausführungspläne des Architekten
- sowie die einschlägigen DIN- Vorschriften, insbesondere DIN 55928 Korrosionsschutzarbeiten,
DIN 18800 Stahlbauten, Bemessung und Konstruktion
DIN 18203 - Teil 2: Maßtoleranzen im Hochbau, vorgefertigte Teile aus Stahl DIN 18800 - Teil 7 Stahlhochbau, Eignungsnachweis zum schweißen
DIN 18801 - Stahlhochbau, Bemessung, Konstruktion, Herstellung
DIN 8563 - Sicherung der Güte von Schweißarbeiten
DIN 17100 - Allgemeine Baustähle; Gütevorschriften
DIN EN ISO 12944

2. Werkstattzeichnungen des AN
2.1 Zu den Leistungen des AN zählt das Ergänzen der statischen Berechnungen in allen Punkten, die sinnvollerweise im Zusammenhang mit der Planungsbearbeitung und der Abstimmung auf die Fertigungsmöglichkeiten vorgenommen werden, u.a.:
- Stoßausbildung
- Anschlußausbildung
- Auswirkung der Anschlüsse auf die Stützen, Träger und Riegelprofile
- Schweißnähte, Schrauben und sonstige Verbindungsmittel
- untergeordnete Auswechselungen, die sich erst mit dem Planungsfortschritt ergeben.

Diese Unterlagen sind zusammen mit den Werkstattplänen 4 Wochen vor Fertigung zur Freigabe bei der Bauleitung des AG einzureichen.

3. Werkstoff
3.1 Der Werkstoff und seine Festigkeitsklasse sowie die über die Bemessung ermittelten Abmessungen und Querschnitte werden in der statischen Berechnung und den Ausführungsplänen angegeben.
3.2 Der AN ist allein verantwortlich für die richtige Wahl der Gütegruppe, wie sie dem Verwendungszweck und der Verarbeitung entspricht. Umgekehrt ist auf eine werkstoffgerechte Durchbildung der Knotenpunkte und Details zu achten. Besonders ist bei großen Materialdicken auf die vorgeschriebene Festigkeit und erforderliche Güte (z.B. nachgewiesene Freiheit von Doppelungen, Festigkeit in Quer- und Dickenrichtung) zu achten.
3.3 Ankerkörper und Verankerungen, Stahlrohre, Walzprofile bestehen grundsätzlich aus schweißbaren Stahl der Sorte St 37 nach EN 10088, soweit nicht das Halbzeug ausschließlich in anderen Stahlsorten hergestellt wird oder im Leistungsbeschrieb eine andere Stahlsorte verlangt wird.
3.4 Bei der Ausführung von Baugliedern aus nichtrostendem Stahl ist Stahl Wst.Nr.1.4571 oder 1.4580 nach EN 10088 zu verwenden.
3.5 Bei den Formteilen sind Aufwendungen für Schweiß- und Schraubvorrichtungen mit einzukalkulieren.
3.6 Alle einzubauenden Formstahlteile sind an den vom Beton nicht umschlossen, sichtbar bleibenden Flächen entsprechen DIN 18364 zu schützen (auch Schnittflächen, Schweißnähte und Gewinde).
3.7 Stahlteile in feuerverzinkter Ausführung sind im Vollbad zu verzinken (auch Schnittflächen, Schweißnähte und Gewinde).
 Ausbesserung beschädigter Zinkauflagen sind mit 2-Komponenten- Zinkstaubfarbe auf Epoxydharz-Basis (dicker Auftrag) vorzunehmen.

4. Materialverarbeitung
Der AN hat allein verantwortlich die für die Herstellung der jeweiligen Bauteile erforderliche besondere Behandlung festzulegen und durchzuführen (z. B. Vorwärmen, Spannungsfreiglühen usw.). Die Verantwortlichkeit des AN wird nicht durch evtl. bauseitige Abnahme und Überwachung berührt.

5. Ausführungsgeometrie und Genauigkeit
5.1 Die Bauteile sind vorgeformt zu fertigen. Die Vorformung darf keine unzulässigen Zwängungen und Eigenspannungen zur Folge haben.
5.2 Die Fertigungs- und Montagegenauigkeit muß so sein, daß das fertig montierte Bauwerk zwängungsfrei exakt die geforderte Geometrie hat und sich der planmäßige Kraftfluß einstellt. Ggf. sind entsprechende Ausgleichsmöglichkeiten planmäßig vorzusehen und in der Kalkulation zu berücksichtigen.

6. Verbindungen
6.1 Die Wahl der Verbindungsart trifft der Tragwerksplaner. In den Ausführungszeichnungen sind hierüber Angaben enthalten. Veränderungen die sich aus der Werkstattplanung des AN ergeben, berechtigen zu keinen Nachforderungen.

7. Korrosionschutz
Sämtliche Korrosionsschutzmaßnahmen für die Korrosivitätskategorie >/="C3-lang" nach DIN 12944 sind bei Erstellung der Stahlkonstruktion mit vorzusehen.

Alle Stahlbauteile mit Korrosionsschutz durch Feuerverzinken (Stückverzinken) gemäß DIN EN ISO 1461: 2009-10.
Für tragende feuerverzinkte Metall- und Stahlbauteile im bauaufsichtlich geregelten Bereich ist die DASt-Richtlinie 022 "Feuerverzinken von tragenden Stahlbauteilen" zusätzlich anzuwenden.
Die gesamte Konstruktion ist feuerverzinkungsgerecht zu konstruieren und zu fertigen.
Alle Verbindungsmittel (Schrauben, Muttern usw.) feuerverzinkt gemäß DIN EN ISO 10684: 2004.

Es wird hier insbesondere auf einen entsprechend erforderlichen Korrosionsschutz für Schwimmhallenatmosphäre hingewiesen.

Das angebotene System muss dafür ausgelegt sein.

Es wird hierbei insbesondere auf die Richtlinie - Korrosionsschutz von Stahlbauten in atmosphärischen Umgebungsbedingungen durch Beschichtungssysteme - hingewiesen.

8. Brandschutz von Stahlbauteilen
entfällt

9. Abnahme und Überwachung
9.1 Für sämtliche Materialien und Werkstoffe sind Abnahmezeugnisse nach DIN
50049 Ziffer 3 B vorzulegen und einzukalkulieren (Werksabnahmezeugnis).
9.2 Sämtliche in Dickenrichtung auf Zug beanspruchte Bleche (z.B. biegesteifer kopfstoß) sind auf Doppelungen durch Ulltraschallprüfungen zu untersuchen. Zusätzlich kann der AG einen Nachweis der Festigkeit in Dickenrichtung verlangen.
Diese Prüfungen sind durch Zeugnisse nach DIN 50049 Ziffer 3 A zu belegen

10. Absturzsicherungen / Gerüste
Zur Montage der Geländer sind die Unfallverhütungsvorschriften und die Regeln für den Einsatz von persönlichen Schutzeinrichtungen zu berücksichtigen.

Sonstige Angaben:

Der Auftragnehmer hat dafür Sorge zu tragen, dass während der Ausführung seiner Leistungen immer mindestens ein fließend deutsch sprechender Mitarbeiter seiner Firma auf der Baustelle anwesend ist.

Für den Zeitraum der Baumaßnahme (Vertragszeitraum) sind fortlaufend Bautagesberichte zu führen mit folgenden Mindestangaben:
- Firmenangabe, laufende Nummerierung, Bauteil/Geschoss/Raum
- Anzahl der Arbeiter mit namentlicher Nennung und Qualifikation
- genaue Beschreibung der ausgeführten Tätigkeit
- Einsatz von Subunternehmer mit Firmenangabe, Anzahl der Arbeiter und Qualifikation
- Angaben zur Witterung
- Angaben zu Behinderungen oder Erschwernissen
- Besondere Vorkommnisse
- Unterschrift des Bauleiters
Das Original verbleibt beim Auftraggeber.

Zu den auf der Baustelle vorzuhaltenden Ausführungsunterlagen zählt neben den Ausführungsplänen auch eine Ausfertigung dieser Leistungsbeschreibung.

## Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 311 Schlosser und Metallbauarbeiten

### Titel 010 Baustelleneinrichtung

**010.1 Einrichten der Baustelle**
Einrichten der Baustelle
Lieferung, Aufstellen, Vorhalten über die gesamte
Bauzeit und Abtransport aller notwendigen Maschinen,
Hebezeuge, Krane und Geräte,der notwendigen Sozialunterkünfte gemäß Arbeitsstättenverordnung sowie die erforderlichen Gerüste und Schutzausrüstungen.
Erstellung der eigenen Lager- und Baustelleneinrichtungsfläche
und Rückbau derselben.
Bei Bedarf, Absicherung der eigenen Baustelleneinrichtungsfläche durch einen mind. 2.0 m hohen Bauzaun, Elemente untereinander fest verbunden.
Unterhalten der eigenen Baustellensicherung während der Bauzeit
und Rückbau nach Beendigung der Baumaßnahmen.
Aufstellen, vorhalten und Abräumen von notwendigen
Baustellenhinweisschildern.

Toilettenanlagen sind auf dem Gelände vorhanden.
Menge: 1,000 St

**010.2 vorhalten Baustelleneinrichtung**
Vorhalten der Baustelleneinrichtung für die Dauer der Arbeiten. Abrechnung / Woche Vorhaltung
Menge: 4,000 Wo

**010.3 Räumung der Baustelleneinrichtung.**
Räumung der beschriebenen Baustelleneinrichtung.
Menge: 1,000 St

**010.4 Werkstattzeichnungen**
Erstellung der Werkplanung inkl. der Detailpunkte der nachbeschriebenen Arbeiten.
Die Montage und Werksplanung ist mit dem Architekten AG abzustimmen und deren schriftliche Freigabe einzuholen.
Menge: 1,000 St

**010.5 Standsicherheitsnachweis**
Erstellung des Standsicherheitsnachweise für Absturzsicherungen und Geländer.
Die Nachweise sind mit dem Architekten und dem AG abzustimmen und deren schriftliche Freigabe ist einzuholen.
Menge: 1,000 St

**010.6 Terminplan**
Erstellung und Fortschreibung eines Terminplanes inkl. der Detailpunkte der nachbeschriebenen Arbeiten.

Der Terminplan ist innerhalb von 6 Wochen nach Beauftragung vorzulegen.
Menge: 1,000 St

**010.7 Dokumentation/Revisionsunterlagen**
Erstellen der Dokumentation/Revisionsunterlagen über alle vom AN tatsächlich ausgeführten Leistungen.

Die Dokumentation/Revisionsunterlagen sind parallel zur Ausführung der Bauleistung zu erstellen und entsprechend fortzuschreiben;
Vorlage Bestandsdokumentation/Revisionsunterlagen hat 4 Wochen vor Stellung der Schlussrechnung zu erfolgen.

Leistungsbestandteile Dokumentation
- Vollständige Dokumentation der erbrachten Leistung ist in 2-facher Ausfertigung Papier und 1-fach digital vorzulegen.

Diese muss folgende Unterlagen enthalten:
- Inhaltsverzeichnis der Dokumentation
- Verlege- und Einbaupläne als auf Ist-Montagezustand nachgeführte Werkstatt- und Montageplanung
- Technische Merkblätter und Montageanweisungen aller eingesetzten Materialien einschl. Angabe der Einbauorte
- sämtliche für die Arbeiten aufgestellten Berechnungen und Nachweise
- Zulassungen und Prüfzeugnisse sämtlicher verbauter Materialien samt deren Einbauanleitungen
- Bautagesberichte im Original
- Übereinstimmungserklärung des Fachunternehmers
- Prüfzeugnisse
- Prüfstatik/Prüfberichte - soweit relevant
- Reinigungs-, Bedienungs- und Wartungsanleitungen
Menge: 1,000 St

**010.8 Kosten für Abfallverwertung/Abfallbeseitigung**
Die Kosten der Abfallverwertung und der Abfallbeseitigung
incl. Gestellung von Containern und ggfs. anfallender Entsorgungskosten
Menge: 1,000 St

### Titel 020 Schlosserarbeiten

**020.1 Stahltreppe Einbringschacht**
Liefern und montieren,

Einbauort:  Einbringschacht

Achse: C-D/7-8

Bestehend aus: 21 Stück Gitterroststufen
 280 x 1.105 x 30 mm
 Maschenweiten 30 x 30 mm
 Befestigung direkt an den Wangen
 und
 1 Stück Gitterrostpodest
 mehrteilig
 1.455 x 2.390 mm
 Maschenweiten 30 x 30 mm
 Befestigung direkt an den Wangen
 und
 1 Stück Gitterrostpodest
 mehrteilig
 980 x 1.055 mm
 Maschenweiten 30 x 30 mm
 Befestigung direkt an den Wangen
 und
 Seitenwangen/Aussteifung  U 260
 mehrteilig mit verschraubtem Stoß
 Gesamtlänge ca. 26.400 mm
 und
 Geländer
 Gesamtlänge ca. 26.400 mm
 16 Stück Pfosten
 Höhe 1.000 mm
 Ober-, Untergurt und Füllung  Flachstahl 50 x 10 mm
 und
 Handlauf
 Rundrohr, Edelstahl, d= 44,5 x 4 mm
 Gesamtlänge ca. 8.800 mm
 und
 Stahlstütze
 Q-Rohr 90 x 90 x 4
 Länge 3.950 mm
 mit Kopfplatte 50 x 200 x 10,
 Fussplatte 200 x 200 x 10

Befestigung: 10 Stück FAZ M12

Material: S 235 JR

Oberfläche: verzinkt

Korossionschutzklasse: C3-lang

Inkl. aller erforderlichen Verbindungen sowohl geschraubt als auch geschweißt und Nebenleistungen in fix und fertiger Arbeit.
Montage
Menge: 1,000 St

**020.2 Geländer Einbringschacht**
Liefern und montieren,

Einbauort:  Einbringschacht

Achse: C-D/7-8

Bestehend aus: Geländer
 Gesamtlänge ca. 19.100 mm
 13 Stück Pfosten
 mit Fussplatten 140 x 80 x 15
 und FL 50 x 20
 und
 2 Stück Pfosten
 mit Fussplatten 150 x 150 x 15
 und FL 50 x 20
 Höhe 1.000 mm
 Ober-, Untergurt und Füllung
 Flachstahl 50 x 10 mm
 3 Ecken 90°
 und
 Tür, B=1.000 mm
 mit Schloß PZ vorgerichtet,
 Riegelkontakt
 Drücker FSB Edelstahl

Befestigung: 30 Stück FAZ M12

Material: S 235 JR

Oberfläche: verzinkt,
Korossionschutzklasse: C3-lang

Inkl. aller erforderlichen Verbindungen sowohl geschraubt als auch geschweißt und Nebenleistungen in fix und fertiger Arbeit.
Montage
Menge: 1,000 St

**020.3 Stahltreppe Notaugang, aussen**
Liefern und montieren,

Einbauort:  Notausgang Aussen

Achse: M/1-3

Bestehend aus: 9 Stück Gitterroststufen
 280 x 800 x 30 mm
 Maschenweiten 30 x 30 mm
 Befestigung direkt an den Wangen
 und
 Seitenwangen/Aussteifung  U 260
 Gesamtlänge ca. 5.600 mm
 und
 Handlauf
 Rundrohr, Edelstahl, d= 44,5 x 4 mm
 Gesamtlänge ca. 2.800 mm

Befestigung: 8 Stück FAZ M12

Material: S 235 JR

Oberfläche: verzinkt

Korossionschutzklasse: C3-lang

Inkl. aller erforderlichen Verbindungen sowohl geschraubt als auch geschweißt und Nebenleistungen in fix und fertiger Arbeit.
Montage
Menge: 1,000 St

**020.4 Stahltreppe Notaugang, innen**
Liefern und montieren,

Einbauort:  Notausgang Innen

Achse: L-M/1-3

Bestehend aus: 6 Stück Gitterroststufen
 280 x 800 x 30 mm
 Maschenweiten 30 x 30 mm
 Befestigung direkt an den Wangen
 und
 1 Stück Gitterrostpodest
 mehrteilig
 800 x 1.610 mm
 Maschenweiten 30 x 30 mm
 Befestigung direkt an den Wangen
 und
 Geländer
 Gesamtlänge ca. 3.200 mm
 4 Stück Pfosten
 Höhe 1.000 mm
 Ober-, Untergurt und Füllung  Flachstahl 50 x 10 mm
 und
 Seitenwangen/Aussteifung  U 260
 Gesamtlänge ca. 7.500 mm
 und
 Handlauf
 Rundrohr, Edelstahl, d= 44,5 x 4 mm
 Gesamtlänge ca. 3.200 mm
 und
 Stahlstütze
 Q-Rohr 60 x 60 x 4
 Länge 3.950 mm
 mit Kopfplatte 60 x 200 x 10,
 Fussplatte 160 x 160 x 10

Befestigung: 16 Stück FAZ M12

Material: S 235 JR

Oberfläche: verzinkt

Korossionschutzklasse: C3-lang

Inkl. aller erforderlichen Verbindungen sowohl geschraubt als auch geschweißt und Nebenleistungen in fix und fertiger Arbeit.
Montage
Menge: 1,000 St

**020.5 Geländer Notausgang Aussen**
Liefern und montieren,

Einbauort:  Notausgang Aussen

Achse: M/1-3

Bestehend aus: Geländer
 Gesamtlänge ca. 6.500 mm
 8 Stück Pfosten
 mit Fussplatten 140 x 80 x 15
 und FL 50 x 20
 Höhe 1.000 mm
 Ober-, Untergurt und Füllung
 Flachstahl 50 x 10 mm
 1 Ecke 90°

Befestigung: 16 Stück FAZ M12

Material: S 235 JR

Oberfläche: verzinkt,
Korossionschutzklasse: C3-lang

Inkl. aller erforderlichen Verbindungen sowohl geschraubt als auch geschweißt und Nebenleistungen in fix und fertiger Arbeit.
Montage
Menge: 1,000 St

**020.6 Geländer Treppenhaus**
Liefern und montieren,

Einbauort:  Treppenhaus

Achse: D-E/6-7

Bestehend aus: Geländer
 mit seitlicher Befestigung
 Gesamtlänge ca. 18.100 mm
 17 Stück Pfosten
 mit Fussplatten 120 x 120 x 10
 und FL 40 x 10
 Höhe 1.000 mm
 Höhe oberstes Podest
 1.000 bis 1.600 mm
 Ober-, Untergurt und Füllung
 Flachstahl 40 x 10 mm
 7 Ecken 90°
 10 Übergänge z. Treppenschräge 35°
 und
 Handlauf
 Rundrohr, Edelstahl, d= 44,5 x 4 mm
 Gesamtlänge ca. 18.400 mm

Befestigung: 34 Stück FAZ M12

Material: S 235 JR

Oberfläche: verzinkt,
Korossionschutzklasse: C3-lang

Inkl. aller erforderlichen Verbindungen sowohl geschraubt als auch geschweißt und Nebenleistungen in fix und fertiger Arbeit.
Montage
Menge: 1,000 St

**020.7 Stahltreppe Dachausstieg**
Liefern und montieren,

Einbauort:  Dachaustieg

Achse: E/7

Bestehend aus: 3 Stück Gitterroststufen
 280 x 1.200 x 30 mm
 Maschenweiten 30 x 30 mm
 Befestigung direkt an den Wangen
 und
 Seitenwangen mit Abkantung
 Stahlblech, t= 10 mm
 Gesamtlänge ca. 2.400 mm

Befestigung: 8 Stück FAZ M12

Material: S 235 JR

Oberfläche: verzinkt

Korossionschutzklasse: C3-lang

Inkl. aller erforderlichen Verbindungen sowohl geschraubt als auch geschweißt und Nebenleistungen in fix und fertiger Arbeit.
Montage
Menge: 1,000 St

**020.8 Schachtabdeckung Gitterrost, 1.500 x 1.500 mm**
Liefern und montieren,

Einbauort:  Pumpensumpf

Abmessung: 1.500 x 1.500 mm

Bestehend aus: umlaufendem Winkelrahmen,
 Stahlträger IPE 180 mit Kopfplatten  mehrteiligem Gitterrost
 2 Ausschnitte 200 x 200 mm
 1 Ausschnitt 200 x 400 mm

Material S235JR

Abdeckung: Gitterrost verzinkt
 H= 30 mm
 Raster 30 x 30 mm

Auflagerwinkel: L-Profil 75 x 50 x 5 verzinkt

Oberfläche: verzinkt

Korossionschutzklasse: C3-lang

Der Winkelrahmen ist umlaufend mit einer elastischen Fuge  auszuführen.

Inkl. aller erforderlichen Verbindungen sowohl geschraubt als auch geschweißt und Nebenleistungen in fix und fertiger Arbeit.
Menge: 2,000 St

**020.9 Schachtabdeckung Gitterrost, 850 x 2.050 mm**
Liefern und montieren,

Einbauort:  Beckenentleerung

Abmessung: 850 x 2.050 mm

Bestehend aus: umlaufendem Winkelrahmen,
 Stahlträger IPE 180 mit Kopfplatten  mehrteiligem Gitterrost
 2 Ausschnitte 200 x 200 mm
 1 Ausschnitt 200 x 400 mm

Material S235JR

Abdeckung: Gitterrost verzinkt
 H= 30 mm
 Raster 30 x 30 mm

Auflagerwinkel: L-Profil 75 x 50 x 5 verzinkt

Oberfläche: verzinkt

Korossionschutzklasse: C3-lang

Der Winkelrahmen ist umlaufend mit einer elastischen Fuge  auszuführen.

Inkl. aller erforderlichen Verbindungen sowohl geschraubt als auch geschweißt und Nebenleistungen in fix und fertiger Arbeit.
Menge: 3,000 St

**020.10 Steigleiter**
Liefern und montieren,

Einbauort:  Flachdach

Achse: L / 7

Bestehend aus: Steigleiter nach DIN 14094-1
 5 Tritte
 Holmabstand 600 mm
 Sprossenabstand 300 mm
 Sprossen und Holme 30 x 30 mm
 Ausstiegstritt 640 x 250 x 15 mm

 4 Stück Wandbefestigungen
 mehrteilig,

Material: S 235 JR

Oberfläche: verzinkt

Inkl. aller erforderlichen Verbindungen sowohl geschraubt als auch geschweißt und Nebenleistungen in fix und fertiger Arbeit.
Montage incl. Kranstellung
Menge: 1,000 St

### Titel 030 Stundenlohnarbeiten

*Hinweis: ZUSÄTZLICHE TECHNISCHE VERTRAGSBEDINGUNGEN*
1. Ausführung der Stundenlohnarbeiten:
Stundenlohnarbeiten dürfen nur auf besondere und ausdrückliche Anordnung durch die Bauleitung erfolgen.

2. Stundenlohn-Arbeitsberichte:
Die Stundenlohn-Arbeitsberichte (Regieberichte) sind täglich aufzustellen und der Bauleitung zur Anerkennung vorzulegen. Sie müssen die Namen der eingesetzten Arbeitskräfte, ihre tariftliche Berufsbezeichnung, die geleisteten Stunden auf 0,25 Stunden genau, den Materialverbrauch, die Fahrzeug- und Gerätevorhaltungsstunden sowie die konkrete Beschreibung der ausgeführten Leistungen mit genauen Zeit- und Ortsangaben (Bauteil, Stockwerk, Raum, evtl. auch mit Angabe der Himmelsrichtung) enthalten.
Außerdem sind sie nach Anweisung durch die Bauleitung zu gliedern, zu trennen oder nach Leistungsgruppen bzw. Vermieteinheiten zusammen zu fassen, so dass es möglich ist, die zueinander gehörenden Kostengruppen zusammen zu stellen. Verspätet eingereichte Regieberichte werden nicht anerkannt und bezahlt.

3. Personaleinsatz:
Der Personaleinsatz für die Stundenlohnarbeiten ist so zu disponieren, dass untergeordnete Arbeiten nicht von Facharbeitern ausgeführt werden.

4. Beaufsichtigung der Stundenlohnarbeiten:
Besoneres Augenmerk ist vor allem der Beaufsichtigung von Stundenlohnarbeiten zu schenken. Diese ist Sache des Auftragnehmers und nicht der Bauleitung. Wird von der Bauleitung festgestellt, dass für die Stundenlohnarbeiten ungeeignetes oder unbeaufsichtigtes Personal eingesetzt wird und dadurch evtl. unangemessen hohe Kosten entstehen, werden die zur Anerkennung vorgelegten Stundenangaben nach Ermessen der Bauleitung reduziert.

5. Abgrenzung gegenüber Leistungspositionen:
Werden Leistungen nach der Einheitspreisabrechnung und Stundenlohnarbeiten gleichzeitig ausgeführt, so ist auf die exakte Trennung bei der Erfassung der verschiedenen Leistungen genau zu achten.

6. Verrechnung der Regiearbeiten:
Zur Verrechnung kommen nur die reinen Zeiten, die an der Baustelle geleistet werden, unabhängig von der Anzahl der abzurechnenden Stunden. Nicht bezahlt wird die An- und Abfahrt oder Prämienstunden, die üblicherweise an das Personal als Ersatz für entgangenen Akkordlohn gezahlt werden.
Die Abrechnung von Stundenlohnarbeiten erfolgt nach den im Angebot ausgewiesenen Lohn-, Material-, Fahrzeug- und Gerätepreisen, in denen alle Zuschläge, Sozialkostenanteile, Urlaubs- und Schlechtwettergeld, Wagnis und Gewinn, Gerätevorhalte- und Betriebsstoffkosten, usw. enthalten sind. Alle angegebenen Einheitspreise (Stundensätze, Gerätekosten und Materialpreise) gelten frei Baustelle und sind während der gesamten Ausführungszeit gültig. Erhöhungen jeglicher Art werden nicht anerkannt. Vor Ausführung der Leistungen sind der Bauleitung die ungefähr erforderlichen Regieaufwendungen mitzuteilen.
Für das Vorhalten der üblichen Werkzeuge und Kleinmaschinen, Gerüste (bis zu 3 m Höhe) erfolgt keine gesonderte Vergütung.

7. Polier-, Vorarbeiter- bzw. Aufsichtsstunden:
Polier-, Vorarbeiter- bzw. Aufsichtsstunden werden nur vergütet, wenn die Beaufsichtigung dieser Arbeiten es erforderlich macht und ein Polier bzw. Vorarbeiter dadurch ausgelastet ist. Polier- und Vorarbeiterstunden müssen in jedem Fall vor der Ausführung der Arbeiten durch die Bauleitung angeordnet und genehmigt werden.

Die angebotenen Stundenlöhne verstehen sich grundsätzlich frei Baustelle.

**030.1 Stundenlohnarbeiten Facharbeiter**
Vergütung nach dieser Position erfolgt nur in Ausnahmefällen nach ausdrücklicher vorheriger Anordnung der Bauleitung, wenn die Abrechnung unvorhergesehener Arbeiten nach Leistung und Einheitspreis nicht möglich ist.
Im Preis enthalten sind alle Zusatz- und Nebenkosten wie Auslöse, Fahrkosten, Überstundensätze etc.
Tageslohnzettel, die nicht vom Bauleiter schriftlich anerkannt sind, werden bei der Abrechnung nicht berücksichtigt.
Nachweis und Anmeldung gemäß VOB/B.
Menge: 10,000 St

**030.2 Stundenlohnarbeiten Helfer**
Vergütung nach dieser Position erfolgt nur in Ausnahmefällen nach ausdrücklicher vorheriger Anordnung der Bauleitung, wenn die Abrechnung unvorhergesehener Arbeiten nach Leistung und Einheitspreis nicht möglich ist.
Im Preis enthalten sind alle Zusatz- und Nebenkosten wie Auslöse, Fahrkosten, Überstundensätze etc.
Tageslohnzettel, die nicht vom Bauleiter schriftlich anerkannt sind, werden bei der Abrechnung nicht berücksichtigt.
Nachweis und Anmeldung gemäß VOB/B.
Menge: 10,000 St
